# Falso techo registrable

- Propiedad del archivo: CYPE INGENIEROS, S.A.
- Formato: FIEBDC-3/2002
- Divisa: EUR
- Costes indirectos: 3.00 %
- IVA: 21.00 %

## R Revestimientos y trasdosados

### RT Falsos techos

#### RTL Metálicos

**RTL017** m² Falso techo registrable, situado a una altura menor de 4 m, sistema Módena "THU", formado por bandejas de acero galvanizado prelacado, color blanco, de 600x600 mm, 0,5 mm de espesor y superficie lisa, con perfilería vista.
Suministro y montaje de falso techo registrable, situado a una altura menor de 4 m, sistema Módena "THU", constituido por bandejas de acero galvanizado prelacado, color blanco, de 600x600 mm, 0,5 mm de espesor y superficie lisa, suspendido del forjado con perfilería vista, con suela de 24 mm de anchura, de acero galvanizado, de color blanco, comprendiendo perfiles primarios, secundarios y angulares de remate, fijados al techo con varillas y cuelgues.
Incluye: Replanteo de los ejes de la trama modular. Nivelación y colocación de los perfiles angulares. Replanteo de los perfiles primarios de la trama. Señalización de los puntos de anclaje al forjado. Nivelación y suspensión de los perfiles primarios y secundarios de la trama. Corte de las bandejas. Colocación de las bandejas.
Criterio de medición de proyecto: Superficie medida entre paramentos, según documentación gráfica de Proyecto, sin descontar huecos para instalaciones.
Criterio de medición de obra: Se medirá la superficie realmente ejecutada según especificaciones de Proyecto, sin descontar huecos para instalaciones.
Criterio de valoración económica: El precio incluye la resolución de encuentros y puntos singulares.

| Código | Ud | Descripción | Rendimiento | Precio | Importe |
|---|---|---|---|---|---|
| mt12fbh100lfHk | m² | Bandeja de acero galvanizado prelacado color blanco, modelo Módena "THU", de 600x600 mm y 0,5 mm de espesor, superficie lisa con canto para perfilería vista, para falsos techos registrables. (material) | 1.020 | 17.08 | 17.42 |
| mt12fpg040Eta | m | Perfil primario T 24 24x33x3700 mm, "THU", color blanco, de acero galvanizado, según UNE-EN 13964. (material) | 0.840 | 0.63 | 0.53 |
| mt12fpg040Fpa | m | Perfil secundario T 24 24x33x600 mm, "THU", color blanco, de acero galvanizado, según UNE-EN 13964. (material) | 0.840 | 0.63 | 0.53 |
| mt12fpg040Fra | m | Perfil secundario T 24 24x33x1200 mm, "THU", color blanco, de acero galvanizado, según UNE-EN 13964. (material) | 1.680 | 0.63 | 1.06 |
| mt12fpg030qk | m | Perfil angular 24/24/3000 mm, "THU", color blanco, de acero galvanizado, según UNE-EN 13964. (material) | 0.500 | 0.50 | 0.25 |
| mt12psg210a | Ud | Cuelgue para falsos techos suspendidos. (material) | 0.900 | 0.80 | 0.72 |
| mt12psg210b | Ud | Seguro para la fijación del cuelgue, en falsos techos suspendidos. (material) | 0.900 | 0.13 | 0.12 |
| mt12psg210c | Ud | Conexión superior para fijar la varilla al cuelgue, en falsos techos suspendidos. (material) | 0.900 | 0.98 | 0.88 |
| mt12psg190 | Ud | Varilla de cuelgue. (material) | 0.900 | 0.44 | 0.40 |
| mt12psg220 | Ud | Fijación compuesta por taco y tornillo 5x27. (material) | 0.900 | 0.06 | 0.05 |
| op00ato010 |  | Atornillador. | 1.000 | 0.00 | 0.00 |
| mo015 | h | Oficial 1ª montador de falsos techos. (mano de obra) | 0.266 | 17.82 | 4.74 |
| mo082 | h | Ayudante montador de falsos techos. (mano de obra) | 0.266 | 16.13 | 4.29 |
| % | % | Costes directos complementarios | 2 % | 30.99 | 0.62 |
|  |  | Costes directos |  |  | 31.61 |
