# Falso techo registrable

- Propiedad del archivo: CYPE INGENIEROS, S.A.
- Formato: FIEBDC-3/2002
- Divisa: EUR
- Costes indirectos: 3.00 %
- IVA: 21.00 %

## R Revestimientos y trasdosados

### RT Falsos techos

#### RTL Metálicos

**RTL037** m² Falso techo registrable, situado a una altura menor de 4 m, sistema de montaje tipo A "THU", de rejilla de aluminio prelacada al horno, autoportante, modelo Milán "THU", con nervios de 40 mm de alto formando celdillas de 50x50 mm, fabricada en módulos de 600x600 mm, color blanco, dispuesta sobre entramado metálico.
Suministro y montaje de falso techo registrable, situado a una altura menor de 4 m, sistema de montaje tipo A "THU", de rejilla de aluminio prelacada al horno, autoportante, modelo Milán "THU", con nervios de 40 mm de alto formando celdillas de 50x50 mm, fabricada en módulos de 600x600 mm, color blanco, dispuesta sobre entramado metálico formado por perfiles de 40 mm de alto.
Incluye: Replanteo de los ejes principales de suspensión. Fijación en el forjado y aplomado de los elementos de sujeción. Disposición de las rejillas. Formación de huecos para recepción de posibles elementos de anclaje y/o instalaciones.
Criterio de medición de proyecto: Superficie medida entre paramentos, según documentación gráfica de Proyecto, sin descontar huecos para instalaciones.
Criterio de medición de obra: Se medirá la superficie realmente ejecutada según especificaciones de Proyecto, sin descontar huecos para instalaciones.
Criterio de valoración económica: El precio incluye la resolución de encuentros y puntos singulares.

| Código | Ud | Descripción | Rendimiento | Precio | Importe |
|---|---|---|---|---|---|
| mt12fra010sa | m² | Rejilla de aluminio prelacada al horno, autoportante, modelo Milán "THU", con nervios de 40 mm de alto formando celdillas de 50x50 mm, fabricada en módulos de 600x600 mm, color blanco, para falsos techos registrables. (material) | 1.020 | 51.24 | 52.26 |
| mt12fra110sb | m | Perfil de aluminio prelacado al horno, modelo Milán "THU", de 40 mm de altura y 600 mm de longitud, color blanco, para falsos techos registrables. (material) | 1.680 | 1.50 | 2.52 |
| mt12fra110ub | m | Perfil de aluminio prelacado al horno, modelo Milán "THU", de 40 mm de altura y 2400 mm de longitud, color blanco, para falsos techos registrables. (material) | 1.680 | 1.50 | 2.52 |
| mt12fra111b | Ud | Pieza de empalme entre perfiles de sustentación de rejillas metálicas, "THU", de acero galvanizado, para falsos techos registrables. (material) | 0.700 | 0.21 | 0.15 |
| mt12psg210a | Ud | Cuelgue para falsos techos suspendidos. (material) | 1.050 | 0.80 | 0.84 |
| mt12psg210b | Ud | Seguro para la fijación del cuelgue, en falsos techos suspendidos. (material) | 1.050 | 0.13 | 0.14 |
| mt12psg210c | Ud | Conexión superior para fijar la varilla al cuelgue, en falsos techos suspendidos. (material) | 1.050 | 0.98 | 1.03 |
| mt12psg190 | Ud | Varilla de cuelgue. (material) | 1.050 | 0.44 | 0.46 |
| mt12psg220 | Ud | Fijación compuesta por taco y tornillo 5x27. (material) | 1.050 | 0.06 | 0.06 |
| op00ato010 |  | Atornillador. | 1.000 | 0.00 | 0.00 |
| mo015 | h | Oficial 1ª montador de falsos techos. (mano de obra) | 0.280 | 17.82 | 4.99 |
| mo082 | h | Ayudante montador de falsos techos. (mano de obra) | 0.280 | 16.13 | 4.52 |
| % | % | Costes directos complementarios | 2 % | 69.49 | 1.39 |
|  |  | Costes directos |  |  | 70.88 |
